# Bauseitige Anfrage
Angebotsabgabe (GAEB 90, DA84)
Währung: EUR

## Hydraulischer Abgleich
Datum: 13.10.26

**01.01.0010**
EP: 0,00; GB: 0,00

**01.01.0020**
EP: 0,00; GB: 0,00

**01.01.0030**
EP: 0,00

**01.01.0040**
EP: 0,00

**01.01.0050**
EP: 0,00; GB: 0,00

**01.01.0060**
EP: 0,00

**01.01.0070**
EP: 0,00; GB: 0,00

**01.01.0080**
EP: 0,00; GB: 0,00

**01.01.0090**
EP: 0,00; GB: 0,00

Summe 01.01: 0,00

**01.02.0010**
EP: 0,00; GB: 0,00

**01.02.0020**
EP: 0,00; GB: 0,00

**01.02.0030**
EP: 0,00

**01.02.0040**
EP: 0,00

**01.02.0050**
EP: 0,00; GB: 0,00

**01.02.0060**
EP: 0,00

**01.02.0070**
EP: 0,00; GB: 0,00

**01.02.0080**
EP: 0,00; GB: 0,00

**01.02.0090**
EP: 0,00; GB: 0,00

Summe 01.02: 0,00

**01.03.0010**
EP: 0,00; GB: 0,00

**01.03.0020**
EP: 0,00; GB: 0,00

**01.03.0030**
EP: 0,00

**01.03.0040**
EP: 0,00

**01.03.0050**
EP: 0,00; GB: 0,00

**01.03.0060**
EP: 0,00

**01.03.0070**
EP: 0,00; GB: 0,00

**01.03.0080**
EP: 0,00; GB: 0,00

**01.03.0090**
EP: 0,00; GB: 0,00

Summe 01.03: 0,00

**01.04.0010**
EP: 0,00; GB: 0,00

**01.04.0020**
EP: 0,00; GB: 0,00

**01.04.0030**
EP: 0,00

**01.04.0040**
EP: 0,00

**01.04.0050**
EP: 0,00; GB: 0,00

**01.04.0060**
EP: 0,00

**01.04.0070**
EP: 0,00; GB: 0,00

**01.04.0080**
EP: 0,00; GB: 0,00

**01.04.0090**
EP: 0,00; GB: 0,00

Summe 01.04: 0,00

Summe 01: 0,00

USt %: 19,00
